# A4, Bw Eifeltor, Schrankenanlage FR Olpe/Oberhsn.
Angebotsaufforderung (GAEB 90, DA83)
Eröffnung: 22.05.26 09:00
Ende der Zuschlagsfrist: 24.06.26
Währung: EUR
Auftraggeber: Autobahn GmbH des Bundes

## A4, Schrankenanlage FR Olpe
Datum: 22.05.26

### Abschnitt 00 A4, Schrankenanlage FR Olpe

*Hinweis*
Die Erstellung der jeweiligen Verkehrszeichen- und
Ausführungspläne wird nicht gesondert vergütet.

#### Unterabschnitt 00.00 Schrankenanlage aufbauen

**00.00.0001 Gelbmarkier. und Beschild. aufbauen**
Einrichtung zur Verkehrssicherung und Verkehrsführung
nach RSA und ZTV-SA bei Bauarbeiten auf zweibahnigen
Straßen, unter Aufrechterhaltung des Richtungs- und
Anschlussstellenverkehrs aufbringen, aufstellen,
montieren usw., sowie umbauen, ggfls. auch schrittweise
mit den evtl. erforderlichen Zwischenzuständen,
hier in dieser OZ ist der kompl. Aufwand für die
- Gelb-, Baustellenmarkierungen und
- Baustellenbeschilderung, auch Vorwarnung, sowie der
Deaktivierung der wegweisenden Beschilderung
einschl. der Energieversorgung, sämtl. Zu- und
Ableitungen, einschl. der jeweils zugeh. Standelemente
zu kalkulieren.
auf Basis der Ausführungsplanung der Verkehrsführungs-
sowie Mess, Steuerungs- und Ausleiteeinrichtungen des
AN nach verkehrszeichenplan des AN.
Menge: 1,000 Psch

**00.00.0002 Trans. Schutzeinrichtungen aufbauen**
Wie vor, Verkehrseinrichtung herstellen, hier jedoch
SÄMTLICHE Transportable Schutzeinrichtungen (TSE)
einschl. Endausbildung(en)aufstellen, montieren etc.,
Anordnung, Länge, Material und Anforderungsprofil z.B.
Aufhaltestufe, Wirkungsbereich etc. für die Schranken-
Anlage auf der HfbB nach Verkehrszeichenplan des AN
gem. seiner Ausführungsplanung zur sicheren
Verkehrstrennung der Verkehrsströme sowie zum sicheren
Ausleiten des jeweiligen Verkehres über 44 to zul.
Gesamtgewicht.
Menge: 1,000 Psch

**00.00.0003 Mess-/Steuer-/Ausleiteanl. aufbauen**
Wie vor, Verkehrseinrichtung herstellen, hier jedoch
SÄMTLICHE für die

-- Fahrzeuggewichts- und Geschwindigkeitserfassung,
-- die Datensteuerung mittels Rechner,
-- Fahrzeugausleitung mittels Schranken und LSA sowie
die
-- Baustellen-, Anlagenbeleuchtung für den Nachtbetrieb

erforderlichen Geräte komplett und fachgerecht
BETRIEBSBEREIT einschl. Trag- und Standelementen
aufstellen, montieren etc.,
ggfls. erforderliche Erd-, Gründungsarbeiten werden
nicht gesondert vergütet,

Fahrzeugdetektion für Fahrzeuge mit einem Gewicht über
44  to zul. Gesamtgewicht
einschl. aller erforderlichen Einrichtungen zur
Datenübertragung sowie zur Energieversorgung nach Wahl
und Ausführungsplanung des AN, hierzu gehören auch
ggfls. erforderliche Kabelbrücken etc. über den
Fahrspuren,

der AN berücksichtigt, dass für die Systeme AG-seits
KEINE Strom-/ Energieversorgung bereitgestellt werden
kann,
siehe dazu auch die jeweiligen Mindestanforderungen der
v.g. Komponenten im "Pflichtenheft" in den Anlagen.
Menge: 1,000 Psch

**00.00.0004 Containeranlage aufbauen**
Wie vor, Verkehrseinrichtung herstellen, hier jedoch
SÄMTLICHE für deine Containeranlage erforderlichen
Geräte und Einrichtungen aufstellen, montieren etc.,
ggfls. erforderliche Erd-, Gründungsarbeiten werden
nicht gesondert vergütet,
Bürocontainer betriebsbereit nach Arbeitsstättenverordnung für das auf der Baustelle tätige
Bedienpersonal, einschl. aller Versorgungseinrichtungen
sowie der Energieversorgung aufbauen aufbauen,
montieren etc.,
der AN berücksichtigt, dass AG-seits für die Ver- und
Entsorgungssysteme KEINE Strom-/ Energie- oder sonst.
Versorgung bereitgestellt werden kann,
siehe dazu auch die zugeh. Mindestanforderungen der
v.g. Container im "Pflichtenheft" in den Anlagen
Menge: 1,000 Psch

#### Unterabschnitt 00.01 Schrankenanlage unterhalten

**00.01.0001 Markierung/Beschilder. unterhalten**
Einrichtungen zur Gelb-/Baustellenmarkierung auf der
BAB vor- und unterhalten, ggfls. nachkleben, erneuern
etc.
sowie die Baustellen-Beschilderung auf der BAB vor- und
unterhalten sowie betreiben, bei Beschädigungen
instandsetzen und/oder austauschen etc.,
der EP gilt für alle Markierungs- und
Beschilderungs-Einrichtungen der OZ 00.00.0001 in Summe
je Monat.
Menge: 16,000 Mt

**00.01.0002 Mark./Beschild. unterh., ab 2028**
Gelb-/Baustellenmarkierungen sowie die
Beschilderungseinrichtungen der Anlage vor-/unterhalten
wie 00.01.0001, jedoch für den Zeitraum 2028 und 2029
Menge: 24,000 Mt

**00.01.0003 Transp. SE unterhalten**
Wie 0001, jedoch sämtl. Einrichtungen für die transp.
Schutzeinrichtungen der Schrankenanlage auf der BAB
vor- und unterhalten, bei Verschub wieder lagegerecht
ausrichten,  bei Beschädigungen instandsetzen und/oder
austauschen etc.,
der EP gilt für alle TSE-Einrichtungen der OZ
00.00.0002 in Summe je Monat.
Menge: 16,000 Mt

**00.01.0004 TSE ab 2028**
TSE kompl. mit allen Bestandteilen der Vorposition vor-
und unterhalten, betreiben, warten und instandhalten
etc., jedoch für die Jahre 2028 und 2029.
Menge: 24,000 Mt

**00.01.0005 Mess-,Steuer-,Ausleitanl.unterhalt.**
Wie 0001, jedoch sämtl. Einrichtungen für die
-- Fahrzeuggewichts- und Geschwindigkeitserfassung,
-- die Datensteuerung mittels Rechner,
-- Fahrzeugausleitung mittels Schranken und LSA sowie
die
-- Baustellen-, Anlagenbeleuchtung für den Nachtbetrieb
auf der BAB vor- und unterhalten sowie betreiben,
warten, bei Beschädigungen instandsetzen und/oder
austauschen etc.,
zur Instandhaltung und Wartung siehe auch die
Anforderungen im "Wartungsvertrag" in den Anlagen,
der EP gilt für alle Einrichtungen der OZ 00.00.0003 in
Summe je Monat
Menge: 16,000 Mt

**00.01.0006 Mess-,Steuer-,Ausleitanl. ab 2028**
Schrankenanlage kompl. mit allen Bestandteilen /
Komponenten der Vorposition vor- und unterhalten,
betreiben, warten und instandhalten etc. wie vor,
jedoch für die Jahre 2028 und 2029.
Menge: 24,000 Mt

**00.01.0007 Containeranlage unterhalten**
Wie 0001, jedoch sämtl. Einrichtungen für die
Containeranlage auf der BAB vor- und unterhalten sowie
betreiben, warten, bei Beschädigungen instandsetzen
und/oder austauschen etc.,
zur Instandhaltung und Wartung siehe auch die
Anforderungen im "Wartungsvertrag" in den Anlagen,
der EP gilt für alle zughörigen Einrichtungen des/der
Container der OZ 00.00.0004 in Summe je Monat.
Menge: 16,000 Mt

**00.01.0008 Containeranlage ab 2028**
Containeranlage kompl. mit allen Bestandteilen /
Komponenten der Vorposition vor- und unterhalten,
betreiben, warten und instandhalten etc. wie vor,
jedoch für die Jahre 2028 und 2029.
Menge: 24,000 Mt

**00.01.0009 Bedienpersonal stellen**
Geschultes Bedienpersonal für die Containeranlage in FR
Olpe/Oberhsn. stellen und durch das Personal die
entsprechend erforderlichen Aufgaben durchführen
(lassen),
Einweisung und Schulung des Personals in der
Anlagentechnik, Funktionsweise, den
Programmen/Software, der Systembedienung,
Fehlererkennung/-behebung, Wartung und Instandhaltung
etc. wird nicht gesondert vergütet,
Einsatz des Personals im Mehrfach-Schichtbetrieb im
24h/7d- Modus zum Sicherstellen eines dauerhaften,
ununterbrochenen Betriebes der Anlage,
einschl. Nacht-, Sonn- und Feiertagseinsatz,
die OZ gilt für sämtl. einzusetzendes Personal der
Anlage in Summe je Monat.
Menge: 16,000 Mt

**00.01.0010 Bedienpersonal ab 2028**
Bedienpersonal stellen wie vor, jedoch für die Jahre
2028 und 2029.
Menge: 24,000 Mt

**00.01.0011 Kontrollfahrten durchführen**
Kontrollfahrten nach ZTV-SA auf der BAB, also für alle
Bestandteile der Schrankenanlage in FR Olpe/Oberhsn. je
nach Witterung / Wettereinflüssen ggfls. auch mehrmals
TÄGLICH durchführen und die vorh. Einrichtungen der
Anlage (OZ 00.00.0001 bis 4) kontrollieren,
Dokumentation / Nachweis der tägl. Fahrt(en) in dem
Container.
Menge: 16,000 Mt

**00.01.0012 Kontrollfahrten ab 2028**
Kontrollfahrten wie vor durchführen und dokumentieren,
jedoch für 2028 und 2029.
Menge: 24,000 Mt

#### Unterabschnitt 00.02 Schrankenanlage abbauen

**00.02.0001 Markierung/Beschilderung entfernen**
Sämtliche für die Maßnahme aufgebrachten
Gelbmarkierungen und Beschilderungen kompl. und
fachger. fahrbahnschonend wieder von der BAB bzw. den
jeweiligen Standorten entfernen, wegweisende
Beschilderung wieder in Kraft setzen,
die zu demontierenden  Komponenten gehen wieder in
AN-Eigentum über, ggfls. anfallendes Räumgut der
Verwertung zuführen.
Menge: 1,000 Psch

**00.02.0002 TSE entfernen**
Wie vor, jedoch temp. Schutzeinrichtungen kompl.
demontieren und von der Baustelle entfernen,
sämtl. Bestandteile der OZ 00.00.0002.
Menge: 1,000 Psch

**00.02.0003 Mess,Steuer-,Ausleitanl. entfernen**
Wie vor, jedoch sämtliche Bestandteile der OZ
00.00.0003 für die
-- Fahrzeuggewichts- und Geschwindigkeitserfassung,
-- die Datensteuerung mittels Rechner,
-- Fahrzeugausleitung mittels Schranken und LSA sowie
die
-- Baustellen-, Anlagenbeleuchtung für den Nachtbetrieb
kompl. demontieren und von der Baustelle entfernen.
Menge: 1,000 Psch

**00.02.0004 Containeranlage entfernen**
Wie vor, jeoch Containeranlage kompl.
demontieren/abbauen und enfernen, alle Bestandteile der
OZ 00.00.0004 gehen wieder in AN-Eigentum über.
Menge: 1,000 Psch

USt %: 19,00
